# RST_Neubau Hallenbad Regenstauf
Angebotsaufforderung (GAEB 90, DA83)
DV-Nummer: 060
Währung: EUR
Auftraggeber: Landkreis Regensburg, Altmühlstr. 3, 93059 Regensburg,

## Metallbau Glasfassade
Datum: 19.01.26

### Titel 00 Vorbemerkungen

*Hinweis*
1. Baubeschreibung

Objekt:  Neubau Schwimmhalle Realschule
  Regenstauf
  Hauzensteiner Str. 54
  Regenstauf

Auftraggeber:  Landkreis Regensburg
  Altmühlstraße 3
  Regensburg

1.1 Allgemeine Projektbeschreibung

Der Neubau der Schwimmhalle wird an die Sporthalle der
Realschule angebaut. Nordwestlich des geplanten Neubaus
befindet sich das Bestandsgebäude der Realschule und
unmittelbar nördlich die Baufläche der geplanten neuen
Sporthalle (derzeit in Bau). Südlich schließen neue
Sportplätze
an. Östlich wird das Gebiet durch bebaute Grundstücke
(Einfamilienhäuser) begrenzt.

Die geplante Schwimmhalle besitzt einen rechtwinkeligen
Grundriss mit Abmessungen von etwa 38m Länge und etwa
31m Breite und ist als 2-geschossiges Gebäude
vorgesehen.
Die Höhen im Untergeschoss (OK Rohfussboden) liegen bei
358,80 m NHN = -3,65m und 358,45mNHN = -4,00m.

Das Gebäude besteht aus zwei Teilen: der Schwimmhalle
und
den Nebenräumen/Umkleideräumen. Im Norden ist es mit
der
angrenzenden Turnhalle verbunden und die beiden Gebäude
teilen sich in der Ansicht die gleiche Höhe.

Die tragenden Außenwände in Untergeschoss werden in
Stahlbeton 30cm ohne äußere Abdichtung, Ausbildung als
WU-Bauteil ausgeführt. Die Außenwände im EG im
Umkleidebereich werden in Stahlbeton 25cm ausgeführt.
Die
Außenwände im EG im Schwimmhallebereich werden in
Holzrahmenbauweise auf Stahlbetonaufkantungen
(mindestens
30 cm über GOK) ausgeführt. Auf der Außenseite
derAußenholzrahmenwände werden Mineralwerkstoffplatten
200 mm aufgebracht. Auf der Außenseite ist eine
Holzfassade
und PV- Anlagen vorgesehen.

Die tragenden Innenwände sind Stahlbetonwände mit
unterschiedlichen Wandstärken gemäß statischem Konzept.
Die Geschossdecken werden überwiegend aus Stahlbeton
ausgeführt. Die Stärke beträgt  d=25 cm. Die
Beckenplatte sind
als punktgestützte Flachdecke aus Stahlbeton geplant
und sind
30cm stark.
Nichttragende Innenwände werden in UG in Mauerwerk und
in
EG als Trockenbauwände errichtet. Installationswände
und
Vorsatzschalen werden als Trockenbauwände mit
Zementbauplatte oder GK-Beplankung ausgeführt.

Die Treppe wird als Holztreppe ausgeführt.

Die Dachkonstruktion im Hallenbereich erfolgt aus
BSH-Binder,
BSH-Träger und Dachscheibe aus Brettsperrholzholz.
Das Dachkonstruktion der Nebenräume wird aus Stahlbeton
ausgeführt.

1.2 Angaben zur Baustelle
1.2.1 Lage der Baustelle
Hauzensteiner Str. 54, im östlichen Abschnitt von
Regenstauf,
westlich der Pestalozzistraße.

1.2.2 Besondere Belastungen, Bedingungen
Die Lage der BE- Fläche für die Schwimmhalle ist auf
dem
BE-Plan dargestellt. Die Zufahrt und BE-Fläche wird
auch für
die Versorgung der Sporthalle verwendet.
Der Sportplatz wird teilweise während der Baumaßnahmen
als
BE-Fläche genutzt. Ein Fußweg ist direkt an der
Turnhalle
ausserhalb des Baufeldes vorhanden, die
Feuerwehrzufahrt ist
südlich vorhanden.

Die Zu- bzw. Abfahrt zum Baugelände erfolgt über die
ostliche
Pestalozzistraße.

1.2.3 Art und Lage der baulichen Anlagen
Im Norden an die bestehende Turnhalle angebaut,
Funktion:
Hallenbad, zweistöckig. Die Dächer sind leicht
geneigt, begrünt
oder mit Kies belegt; Höhe von min. 4,50 m bis max.
7,60 m.

1.2.4 Verkehrsverhältnisse, Verkehrsbeschränkungen
Öffentliche Verkehrsfläche und Nachbargrundstücke sind
mit
Bauzaun von der BE-Fläche getrennt. Auf der gesamten
Baustelle gilt grundsätzlich die STVO.

Verkehrswege
Die Baustelle ist über öffentliche Straßen mit üblicher
Tragfähigkeit (40t) zu erreichen. Zur Versorgung der
Baustelle
wird der Sportplatz teilweise als BE-Fläche genutzt.
Siehe dazu auch Baustelleneinrichtungsplan.

Es ist Sache des AN sich über die Befahrbarkeit der
Erschließungsstraßen bis zum Baugelände in
Abhängigkeit der
beabsichtigten Technologie und Baulogistik zu
erkundigen.
Gegebenenfalls ist die Technologie hierauf abzustimmen.

1.2.5 Für den Verkehr freizuhaltende Flächen
Aufstellflächen für Container werden im südlichen
Bereich
freigehalten.
Siehe Baustelleneinrichtungsplan

1.2.6 Transporteinrichtungen
Siehe Baustelleneinrichtungsplan
Es ist 1 Turmdrehkran für die Dauer der
Betonbauarbeiten für
das Gewerk Rohbau vorgesehen. Für die späteren
Bauphasen
kann ein Mobilkran vom AN mit Abstimmung der
Bauleitung vor
Ort gestellt werden.

1.2.7 Anschlüsse für Wasser, Energie und Abwasser
Baustrom, Bauwasser werden an zentraler Stelle zur
Verfügung
gestellt.

Der Hauptübergabepunkt Baustrom, Bauwasser erfolgt auf
dem
südlichen Bereich. Des Weiteren stehen weitere
Baustromverteiler im Bereich der Baustelle zur
Verfügung.

Art, Anschlusswert und Lage von Ver- und
Entsorgungsleitungsanschlüssen während der
Bauausführung:

Wasser:
Siehe Baustelleneinrichtungsplan

Strom:
Siehe Baustelleneinrichtungsplan
Baustrom- und Wasseranschluss  sowie der jeweilige
Verbrauch wird vom AG kostenfrei zur Verfügung
gestellt.
Ausnahme bildet der Verbrauch für die Beheizung von
Bauunterkünften, Bürocontainer und Materialcontainer
der über
einen vom AN beizubringenden Zähler zu erfassen und
abzurechnen ist.

1.2.8 Lager und Arbeitsplätze
Siehe Baustelleneinrichtungsplan
Lager und Arbeitsplätze dürfen nur nach vorheriger
Abstimmung
und Genehmigung durch die Bauleitung des AG belegt und
benutzt werden. Es wird eine allgemeine
Baustellenbeleuchtung
zur Sicherung der Verkehrswege gestellt.

Ein bauseitiger Sanitärcontainer steht zur Nutzung
durch alle
Unternehmen zur Verfügung. Weitere Räume stellt der AG
nicht
zur Verfügung.

Die Benutzung der Lagerflächen ist stets mit der
Bauleitung des
AGs abzustimmen.

Die eigene Arbeitsplatzbeleuchtung ist durch den AN
selbst zu
liefern und zu erstellen. Vor Ausführungsbeginn hat der
Auftragnehmer mit dem Auftraggeber festzulegen, wo das
zu
verwendende Material auf der Baustelle gelagert werden
kann,
um gegenseitige Störungen der am Bau beteiligten
Handwerker
während der Bauausführung zu vermeiden.

1.2.9 Baubewachung
Die Baustelle wird videoüberwacht. Das vor Ort
eingesetzte
Material und Werkzeug ist durch den AN
eigenverantwortlich
gegen Diebstahl zu sichern. Ein Anspruch auf
Schadensersatz
bei Diebstahl gegenüber dem AG besteht nicht.

1.2.10 Boden-, Baugrundverhältnisse
Ein Baugrundgutachten liegt vor.

1.2.11 Grundwasser, Gewässer
Im Bereich der geplanten Schimmhalle wurden drei
Kleinbohrungen ( S 3a- S5 ) nach DIN EN ISO 22475 und
zwei
Schwere Rammsondierung (DPH 3a + DPH 4 ) nach DIN EN
ISO 22476 mit einer Erkundungstiefe von 8  m bzw. m
Anschlussbereich zur gepl. Sporthalle auch 10m
vorgesehen.
Die Erkundungspunkte wurden etwa in den
Gebäudeeckpunkten sowie annährend in der Gebäudemitte
angeordnet.

Der zu erwartende Höchstgrundwasserstand  liegt bei
+359,00
m ü.NN .

Zusammenfassung bestimmende Höhen
Bezugshöhe Bauwerksnull: +362,45 m ü.NN  = 0,00 m
UK Bodenplatte liegt bei 358,10 m NHN und 358,45m NHN.

1.2.12 Besondere umweltrechtliche Vorschriften
Baumschutz: Bodenabgrabungen im oberen Wurzelbereich
von
Bäumen sind unzulässig. Ein Baumschutz um min. 5 Bäume
(1,5m von der Krone) ist geplant. Lagerungen von
Materialien
und Stoffen jeglicher Art innerhalb dieses
Schutzzaunes sowie
das Befahren dieser Flächen sind unzulässig.

1.2.13 Entsorgung, Abwasser und Abfallbeseitigung
Die Entsorgung von Abfall nach den Abschnitten 4.1.11
und
4.1.12 ATV DIN 18299 hat umgehend, spätestens täglich
zum
Abschluss der jeweiligen Arbeiten, zu erfolgen.
Alternativ zum
Abfahren ist das Entsorgen in geeignete, auf der
Baustelle
lagernde Abfalltransportbehälter des Auftragnehmers
zulässig.
Es obliegt in diesem Fall dem jeweiligen Auftragnehmer
selber
dafür zu sorgen, dass keine Unbefugten Abfälle in diese
Behälter füllen.

Alle ausgebauten Bauteile und andere zu entfernenden
Stoffe
sind auf der Baustelle sortenrein nach Abfallarten zu
trennen
und nach den gesetzlichen Bestimmungen in einer
zugelassenen Entsorgungs- bzw. Verwertungsanlage zu
entsorgen.

1.2.14 Schutzvorschriften
Im Bereich der Baustelle gelten die derzeit gültigen
UVV u.
BG-Vorschriften!

1.2.15 Schutzmaßnahmen
Feuergefährliche Arbeiten sind vor Beginn bei SIGEKO
anzuzeigen.

1.2.16 Vorhandene Anlagen und Hindernisse im
Baustellenbereich

1.2.17 Vermutete Kampfmittel
Im Zuge der Erdarbeiten findet eine baubegleitende
Kampfmitteluntersuchung statt.

1.2.18 Gerüste
Der AG stellt ein Fassadengerüst mit 2 Treppentürme zur
Nutzung durch alle Unternehmer nach Abschluss Rohbau
zur
Verfügung.

1.3 Angaben zur Ausführung
1.3.1 Bauablauf
Der Unternehmer hat während der gesamten Arbeiten einen
ständigen deutschsprechenden Fachbauleiter bzw.
Sicherheitsverantwortlichen für die Baustelle
bereitzustellen,
welcher für die technische und unfalltechnische,
einwandfreie
Durchführung der Arbeiten voll verantwortlich ist.

1.3.2 Besondere Erschwernisse während der Ausführung
Keine

1.3.3 Erschwernisse für Arbeiten in kontaminierten
Bereichen
Keine

1.3.4 Erschwernisse bei Baustelleneinrichtung und
Entsorgungseinrichtungen
Siehe Baustelleneinrichtungsplan und zuvor genannte
Einschränkungen.

1.3.5 Verkehrsregelung/Verkehrssicherung
In den Bereichen Baustellenzu- und abfahrt werden
Toranlagen
installiert, die von beteiligten Firmen zu bedienen
sind.
Siehe Baustelleneinrichtungsplan

Eine Baustellenbesichtigung zur Angebotskalkulation
wird
empfohlen.

1.3.6 besondere VB lt. Vorgabe Vergabestelle
Abstimmung mit anderen Baubeteiligten
Für die Ausführung der Leistung im gesteckten
Zeitrahmen ist
die Zusammenarbeit und Abstimmung mit den übrigen AN
zwingend notwendig. Eine parallele Ausführung der
Arbeiten mit
den Arbeiten anderer Gewerke ist unvermeidbar. Der AN
hat
sich in Hinsicht auf Ausführungstermine und
Arbeitsabläufe mit
den übrigen Ausbaufirmen und der Objektüberwachung
abzustimmen.

Baubesprechungen
Der AN hat die Teilnahme eines kompetenten,
entscheidungsbefugten, fließend deutsch sprechenden
Bauleiters an regelmäßigen Baubesprechungen
sicherzustellen.
Ist der mit der Leitung der Baustelle betraute
Bauleiter
verhindert, so ist ein mit dem Bau vertrauter,
entscheidungsbefugter, fließend deutsch sprechender
Vertreter
zu entsenden. Es ist von wöchentlichen Baubesprechungen
auszugehen, ausnahmsweise können auch häufigere
Besprechungstermine erforderlich sein.

Austausch der örtlichen Bauleitung des AN
Sollte die örtliche Bauleitung des AN ihren
vertraglichen
Pflichten gegenüber dem AG (Teilnahme an
Baubesprechungen, termingerechte Bearbeitung von
Anfragen,
Anweisungen o. Aufträgen) nicht nachkommen, so behält
sich
der AG vor, den betreffenden Bauleiter mit einer dem
Bauvorhaben angemessen Frist austauschen zu lassen. Bei
wiederholter Abmahnung kann der AG auch
eine fristlose Ablösung des Bauleiters verlangen.

Lager- u. Aufenthaltsräume
Materiallagerungen jeglicher Art sind mit dem AG / der
Bauleitung abzustimmen. Das Vorhalten der
Baustelleneinrichtung, die für das Erbringen der
nachfolgend
beschriebenen Leistungen nötig sind, obliegt dem AN
und ist
eine Nebenleistung. Lagerflächen sind ebenso mit dem
AG / der
Bauleitung abzustimmen. Seitens des AN besteht kein
Anspruch, größere Materialmengen auf dem Baugelände
einzulagern. Anlieferung / Entsorgung haben möglichst
just in
time zu erfolgen - der AG stellt keine Räume zur
Verfügung.

Das Abhalten von Pausen und sonstiger, nicht
unmittelbar der
Leistungserstellung dienender Aufenthalt im Bauwerk
ist nur im
Baustellenbereich bzw. in vom AG ausgewiesenen Flächen
/
Räumen zulässig. Auch die Einlagerung von Material in
nicht
dafür vorgesehene Räume ist nicht zulässig. Bei
widerrechtlicher Materialeinlagerung des AN ist der
Bauherr
berechtigt, eine Räumung und Entsorgung der
Materialien zu
Lasten des AN vornehmen zu lassen.

Ausführungsfristen und Terminplanung
Der Planungs- und Bauablauf des Bauvorhabens wird durch
den AG bzw. seine Beauftragen koordiniert und
gesteuert.

Nach Auftragserteilung hat der Auftragnehmer auf Abruf
des
Auftraggebers innerhalb von 10 Arbeitstagen einen
Terminplan
für seine eigenen Leistungen aufzustellen und mit dem
AG /
Bauleitung abzustimmen.

Der Terminplan muss den zeitlichen Ablauf der
Teilleistungen
graphisch aufzeigen und soll detaillierte Angaben über
den
geplanten Personal-, Geräte- und Maschineneinsatz
enthalten.

Der Terminplan muss soweit in Einzelvorgänge
aufgegliedert
sein, dass für den Auftraggeber jederzeit eine
umfassende
Beurteilung und Kontrolle des vorgesehenen Ablaufes
möglich
ist.

Baustelleneinrichtungen
beim Abbau der Baustelleneinrichtung ist zu beachten:
- der Auftraggeber ist über den beabsichtigten Abbau
der
Baustelleneinrichtung oder von wesentlichen Teilen
derselben
zu informieren
- nicht mehr benötigte Baustelleneinrichtungen sind
unverzüglich zu entfernen
- nach Abbau der Baustelleneinrichtung sind das dafür
benötigte
Gelände bzw. die genutzten baulichen Anlagen und
Gebäude in
den ursprünglichen Zustand zu versetzen, soweit
technisch
möglich und falls nicht anders vereinbart.

*Hinweis*
2. Leitmassen der Ausschreibung

Gegenstand der vorliegenden Ausschreibung sind
folgende Leistungen mit nachfolgend aufgeführten
Leitmassen.

Pfosten-Riegelfassade  160 m2
Hauptfassade

Einsatzelement Außentür, 1-flg.  1 Stk

Eingangsfassade  1 St. mit gesamt 6 m2

Einsatzelement Außentür, 2-flg.  2 Stk

Fluchttür als Stahl-Doppeltür  1 Stk

Anlieferungstür 2,30 x 2,90 m  1 Stk

Innenfassade  3 St mit gesamt 18m2

Einsatzelement Innentür, 1-flg.  1 Stk

*Hinweis*
3. Anlagen

Vom AG zur  Verfügung gestellte
Ausführungsunterlagen:

3.1 Objektplanung
gemäß Planliste

3.2 Genehmigungen / Gestattungen:
Baugenehmigung, wird im Auftragsfall zur Verfügung
gestellt

3.3 Sonstige Unterlagen/Gutachten:
BE-Plan
R026.2-1415966DMH-V01 Baugrundgutachten

*Hinweis*
Es ist ein Sicherheitskoordinator für die Baustelle
bestimmt
worden. Für die Baustelle gilt eine Baustellenordnung,
die vom
AG zur Verfügung gestellt wird. Die geltenden
Unfallverhütungsvorschriften und die staatlichen
Regelungen
sind einzuhalten.

Die vom AN erstellte Gefährdungsbeurteilung ist dem
Sicherheitskoordinator auf Verlangen zur Verfügung zu
stellen.
Auf der Baustelle dürfen nur geprüfte technische
Arbeitsmittel
eingesetzt werden. Beim Abbruch und Umgang mit
Gefahrstoffen, wie Asbest, künstlichen Mineralfasern
(KMF),
PCB und PAC sind die gesetzlichen Regelungen und die
Betriebsanweisungen zu beachten.

Jegliche Arten von Gerüsten müssen den DIN-Normen
entsprechen und dürfen nur entsprechend der
Aufbauanleitung
aufgestellt werden. Jegliche Arten von Gerüsten müssen
mit
einer Prüfbescheinigung einer befähigten
Person des Gerüstherstellers nach Aufbau und Abnahme
versehen werden und es ist jeweils ein Prüfprotokoll
herzustellen und der Bauüberwachung des Auftragnehmers
vor
Gebrauchsaufnahme zu übergeben.

Vor dem Einsatz auf der Baustelle sind die Mitarbeiter
des AN
auf die Gefahren nachweislich zu unterweisen.

Jeder Arbeitsunfall ist der Bauleitung und dem
Sicherheitskoordinator unverzüglich anzuzeigen.

*Hinweis*
Auf Grund der besonderen Anforderungen wird für die
Schwimmhalle ein Blower Door Test durchführt. Sämtliche
umhüllende Bauteile haben deswegen erhöhte
Erfordernisse die
bei der Ausführung zu beachten sind und die die
Einheitspreise
der Positionen mit einzurechnen sind.

Bauphysikalische Anforderungen
Wesentliche Kriterien dieses Gebäudes sind:
· Gebäudeluftdichtheit q50 < 2 m³/(h*m²)
· Wärmebrückenoptimiertes und luftdichtes Bauen
· Hochgedämmte Hülle
· Hocheffiziente Lüftung mit hohem
Wärmebereitstellungsgrad
· Hocheffiziente Heizung- und Warmwasserverteilung

Durchführungen durch die Gebäudehülle:
Sämtliche Durchführungen durch die Gebäudehülle (wie
Lüftung, Heizung, Sanitär, Elektro) sind nach DIN
4108-7:2011-01 und DIN 18015-5:2015-07 dauerhaft
luftdicht
wieder anzuschließen. Diese Anschlüsse werden auf der
Baustelle mittels einer Luftdichtheitsmessung nach DIN
EN ISO
9972: 2018-12 geprüft. Des Weiteren müssen Dämmungen an
Rohrleitungen (wie Entlüftungen über Dach) bis zur
Winddichten
Ebene geführt werden und an dieser sowie an der
luftdichten
Ebene angeschlossen werden.

Luftdichtheitsmessung:
Die Luftdichtheit des Gebäudes wird durch eine
Blower-Door-Messung überprüft. Zur Reduzierung der
Anforderungen an die Bauteile und Haustechnik bzw. zur
Vermeidung von Feuchteschäden werden hohe Anforderungen
gestellt: durch Drucktest nach DIN EN ISO 9972:
2018-12 -
Verfahren 3 nachgewiesene Luftdichtheit bei 50 Pa
Druckdifferenz im Unter- und Überdruck qE50 < 1,20
m³(h*m²).
Die baurechtlichen Anfoderungen des GEG liegen für
Gebäude
mit raumlufttechnischen Anlagen mit qE50 < 2,50
m³(h*m²)
mehr als doppelt so hoch.

Teilnahme an bauseitigem Luftdichtheitstest
Bei der Durchführung der Luftdichtheitstests durch
einen vom
Bauherrn Beauftragten ist die Zeitweise Anwesenheit
eines
Bauleiters / befugten Vorarbeiters und mind. 1
Monteurs des
Auftragnehmers erforderlich, um Schwachstellen sofort
erkennen und ggf. Maßnahmen zur Nachbesserung abstimmen
zu können.

Vorbereitung des Gebäudes für die
Luftdichtheitsprüfung:
Das Gebäude wird für das Messverfahren gemäß DIN EN ISO
9972: 2018-12 Anhang NA präpariert. Die sanitären und
lüftungstechnischen Anlagen sind noch nicht
fertiginstalliert. Die
Abwasseranschlüsse sind mit bauseits mit Deckeln
verschlossen. Fassaden- und Dachöffnungen < 1 m² sind
luftdicht mit geeigneter Folie (wie schwere Baufolie)
und
Klebebänder temporär abzudichten. Öffnungen > 1 m² sind
luftdicht mit OSB-Platten (inkl. erforderlicher
Unterkonstruktion)
und Klebebänder temporär abzudichten. RLT-Anlagen im
Nichtwohnungsbau, die während der Heizzeit ständig in
Betrieb
sind, sind abzudichten oder die Jalousieklappen zu
schließen.

Vorbereitung des fertiggestellen Gebäudes für die
Luftdichtheitsprüfung:
Das Gebäude wird für das Messverfahren gemäß DIN EN ISO
9972: 2018-12 Anhang NA präpariert. Die sanitären
Anlagen
sind fertiginstalliert und die Geruchsveschlüsse mit
Wasser
befüllt. Lüftungsanlagen sind ausgeschaltet und die
Außenluft-
und Fortluftklappen sind geschlossen.

*Hinweis*
Nachträge für alle Anforderung unter Chlorbelastung:

Voranodisation der Profile
Komplette inner Abdichtungsebene mit allen zusätzlichen
Blechen
Sämtliche Befestigungsmittle in Edelstahl A4
Sonderreigelschrauben in Edelstahl (SX 205462)
Besondere Behandlung der Verbinder + voranodisieren
Alle Bohrungen und Verschraubungen eindichten
(Versigeln
oder Kabeltülle)
Alle Stöße eindichten
Einschübe eloxieren
Glasträger eloxieren

### Titel 01 Vorbereitende Planung und Dokumentation

**01.1 Vollständiges Aufmaß**
Vor der Ausführung ist von allen relevanten Punkten
frühzeitig
das Aufmaß zu nehmen.
Menge: 1,000 Psch

**01.2 Montage-und Werkstatt-Zeichnungen**
Der AN hat seine Montage- und Werkstattzeichnungen
(bis zu M1:1) spätestens 4 Wochen nach
Auftragserteilung in
2-facher Ausfertigung zur Prüfung durch die AG- Seite
abzugeben.

Davon ist mindestens ein Exemplar leserlich und
maßstäblich,
im Format A3, für die Freigabe vorzusehen.

Je einen korrigierten Plansatz erhält der AN zurück.
Innerhalb
von 6 Werktagen hat der AN eigenverantwortlich die
Prüfkorrekturen der AG-Seite in seine M+W-Planung zu
übernehmen und 1 Schwarzkopie dem AG zur Verfügung zu
stellen.

Änderungen, die durch verspätete Zeichnungsvorlage
seitens
des AN bedingt sind, rechtfertigen keine
Terminverschiebung.
Es ist Pflicht des AN die M+W-Planung so rechtzeitig
zur
Prüfung und Freigabe vorzulegen, dass daraus keine
Terminverzögerungen im Bauablauf eintreten.

Alle aus diesem Prüfvorgang erforderlichen Korrekturen
sind
vom Auftragnehmer kurzfristig und kostenlos in die
Originalpläne zu übernehmen. Abschließend sind die
Planunterlagen 2-fach dem Architekten  zu übergeben.
Menge: 1,000 Psch

**01.3 Statischer Nachweis**
Nach Auftragserteilung ist durch den AN für die
Konstruktionen,
insbesondere für die gesamten statisch beanspruchten
Verbindungsteile, einschliesslich der Befestigung und
Verankerung, und für die Verglasungen, insbesondere des
statischen Nachweises der Scheiben und falls gefordert
inklusive Nachweises des Randverbundes, eine
vollständige,
prüffähige statische Berechnung eigenverantwortlich zu
erstellen und spätestens 4 Wochen nach
Auftragserteilung dem
Prüfstatiker in zweifacher Ausfertigung und der
AG-Seite in
zweifacher Ausfertigung vorzulegen.

Der Prüfstatiker wird von der Genehmigungsbehörde
bestimmt.

Mit der statischen Berechnung sind alle
diesbezüglichen Detail-
und Übersichtspläne in zweifacher Ausfertigung mit den
entsprechenden Positionszeichnungen an den
Prüfstatiker zu
geben.

Die Erstellung der statischen Berechnung sowie die
Vervielfältigung der erforderlichen Planpausen sind
einzurechnen, einschließlich kurzfristiges, mehrmaliges
Einarbeiten von Korrekturen und Auflagen.

Die Prüfkosten trägt der Auftraggeber.
Menge: 1,000 Psch

**01.4 Handmuster**
Für alle Konstruktionsteile wie Beschläge, Farben,
Profile,
Bleche, Lamellen, Verglasungen, sind dem AG ausreichend
Hand-Muster zur Verfügung zu stellen. Flächige Teile
wie
Verglasungen oder Bleche sind im Format 200 x 300 mm
vorzulegen.
Menge: 2,000 Stk

**01.5 Bestandsdokumentation**
Pauschalpreis für alle Leistungen
im Rahmen der Bestandsdokumentation:

- Inhaltsverzeichnis
- Fachunternehmerbescheinigung
- Fachbauleitererklärung
- Nachunternehmerliste mit Telefonnr. und
Ansprechpartner
- Grundlagen und Beschreibung der Fassaden
- Bedienung und Betrieb mit Pflege- und
Wartunsanweisungen
sowie Einweisungsprotokollen
- Wartungsangebote
- Abnahmeprotokolle, Zulassungsbescheide,
Bescheinigungen
und Nachweise, wie Konformitätsbescheinigungen,
Einzelzulassungen, gutachterliche Stellungnahmen,
Nachweise
durchwurf- u. durchschußhemmende Systeme, statische
Nachweise, Schalltechn. Nachweise, horiz. u. vertikal.
- Wärmedurchgangskoeff. des Systems und
Isothermenverlauf,
- Nachweis Funktionsfähigkeit u. Inbetriebnahmeprot.
der elektr.
Türsysteme,
- Bestätigung der gesundheitl. Unbedenklichkeit aller
eingeb.
Materialien
- Sicherheitsdatenblätter
- Protokolle Heat-Soak-Tests
-Hersteller/ Produktunterlagen mit Auflistung der
eingebauten
Materialien und Anschriften der Hersteller, mit
Datenblättern,
Prospekten, Beschreibung der Materialbearbeitung und
Angaben über die Nachlieferung des verwendeten
Materials,
Beschlagslisten für Türen, Fenster, Ersatzteillisten.
- Werk- u. Montagepläne in Papier und Datenträger
(.dwg/.plt)

Alle Unterlagen 2-fach in Ordnern
Menge: 1,000 Psch

**01.6 Isothermenberechnung**
Zur besseren Beurteilung der verwendeten
Pfosten-Riegel-Profile und der Verglasung sind von
folgenden
Bauteilen jeweils eine Isothermendarstellung
(Temperaturverlauf) zu berechnen.

Regelschnitt durch das Pfostenprofil mit der
Regelverglasung
12/14/8/14/10
Ug 0,6 W/m²K, SZR jeweils mit Argon

Regelschnitt durch das Riegelprofil mit der
Regelverglasung
12/14/8/14/10 Ug 0,6 W/m²K, SZR jeweils mit Argon

Sonstige Anforderungen siehe ZTV

Die Berechnungen sind vor der Werkstatt- und
Montageplanung
zu liefern und müssen vom AG und dem Fassadenplaner
freigegeben werden. Sie sind Grundlage für die
Verwendung
der Profile, Verglasungen.
Menge: 3,000 St

**01.7 Teilnahme am bauseitigen Luftdichtheitstest**
Teilnahme an bauseitigem Luftdichtheitstest
Bei der Durchführung der Luftdichtheitstests durch
einen vom
Bauherrn Beauftragten ist die Zeitweise Anwesenheit
eines
Bauleiters / befugten Vorarbeiters und mind. 1
Monteurs des
Auftragnehmers erforderlich, um Schwachstellen sofort
erkennen und ggf. Maßnahmen zur Nachbesserung abstimmen
zu können. Hier ist von der Dauer 1 Tages auszugehen.
Menge: 2,000 St

**01.8 Fassadenöffnungen < 1 m² luftdicht schliesen**
Fassadenöffnungen < 1 m² luftdicht mit geeigneter
Folie (z.B
.schwere Baufolie) und Klebebänder temporär
abzudichten.
Menge: 3,000 m²

**01.9 Öffnungen > 1 m² luftdicht schliessen**
Öffnungen > 1 m² luftdicht mit OSB-Platten (inkl.
erforderlicher
Unterkonstruktion) und Klebebänder temporär abdichten.
Menge: 6,000 m²

### Titel 02 Baustelleneinrichtung

**02.1 Baustelleneinrichtung - Metalbauarbeiten Fassade**
Einrichten der Baustelle für sämtliche in der
Leistungsbeschreibung aufgeführte Leistungen mit allen
für den
Baubetrieb notwendigen Anlagen wie Hebewerkzeuge,
Geräte,
Magazine, Werkstätten, Bürocontainern und Lagerplätze,
für die
fristgerechte Durchführung unter Einhaltung der
gültigen
technischen und rechtlichen Bestimmungen, insbesondere
der
UVV. Inkl. Vorhaltung für die Dauer der gesamten
Ausführungszeit.

Die Abstimmung mit der Bauleitung hat frühzeitig zu
erfolgen.

Der AG stellt keine Räume zur Verfügung
Menge: 1,000 St

**02.2 Hebegerät für den Transport des eigenen Materials**
Hebegerät für den Transport des eigenen Materials
einschl.
antransportieren, aufbauen, betreiben, abbauen und
abtransportieren, für die Dauer der eigenen Leistung.
Menge: 1,000 St

**02.3 Achsriss**
Herstellen eines Achsrisses vor dem
Einbau.
Menge: 1,000 St

**02.4 Räumen der Baustelle**
Räumen der Baustelleneinrichtung des AN samt Entsorgung
nach mehrheitlicher Durchführung seiner Leistung in
Abstimmung mit der Bauleitung. Der Zeitpunkt der
Räumung
erfolgt in Abstimmung mit dem AG.
Menge: 1,000 Psch

### Titel 04 Alu-Glasfassade mit Einsatzelementen

*Hinweis*
Sämtliche, bauphysikalisch notwendigen äußeren
Dichtungsfolien wasserabweisend und
dampfdiffusionsoffen,
oben, unten und seitlich, die inneren
dampfdiffusionsdichten
Folien (Dampfsperren), die Wärmedämmungen,
vorkomprimierte Dichtungsbänder, die
Falzgrundentlüftungen,
die schall- und brandschutztechnisch nötigen
Abschottungen,
sowie alle für eine fach- und sachgemäß richtige
Konstruktion
nötigen Vorkehrungen nach den Vorschriften des
Herstellers
und den einschlägigen DIN und DIN EN-NORMEN, auch wenn
diese nicht gesondert beschrieben sind, jedoch zur
fachtechnisch richtigen Fassaden-Ausbildung gehören,
müssen
in den EHP miteingerechnet und berücksichtigt werden.

Die oberen, unteren und seitlichen
Fassaden-Befestigungen mit
den Holzbauwand-Anschlüssen und die Rückbefestigung mit
der Stahlstütze unter Berücksichtigung der Bewegungen,
die
An- und Abschlussbleche, das Montage und
Befestigungsmaterial in rostfreier Ausführung, die
fachgerechte
Oberflächenbehandlung, das erforderliche Montage-Gerüst
nach den einschlägigen Normen und Vorschriften des
Arbeitsinspektorates, die erforderlichen Hebezeuge,
Rüstungen
und Montagehilfen sind miteinzurechnen.

**04.1 Alu-Pfosten-Riegelfassade Schwimmhalle - Süd Pos. 1**
Schwimmhallenfassade an derSüdseite (Erdgeschoss 1,75m
über Geländekante), Größe 4,96m x 4,51m durch 4
Pfosten in 3
Glasfelder geteilt. Mit horizontalen Riegel am Fuß-
sowie
Kopfpunkt (2 Glasfelder). Horizontalen Riegel am
Kopfpunkt
und Türsturzbereich für Türöffnung.

Teilung
Pfostenabstände: 1355 (Türöffnung) bis 1712 mm
Fassadenhöhe: 4041 mm bis 4505 mm

Technische Anforderungen
U-Wert Rahmen: < 1,1 W/m2*K

Konstruktion aus Aluminium-PR-Profilen 60 x 110 mm mit
eingeschobenem Verstärkungsprofil.
Die Ecke ist pfostenlos als Glasecke auszubilden.

Der Kopfriegel verläuft polygonal.

Pressleisten horizontal und vertikal als Pressleiste
mit
Deckleiste 60 x 20 mm.

Am Fußpunkt sind die Pfosten am bauseitigen Betonsockel
anzuschließen und abzudichten.
Außerdem nimmt es eine 50 mm dicke Perimeterdämmplatte
auf.

Der unterste Glasfalz ist mit einem KS-Profil zu
schließen und
wird mit einem Alu-Kantblech einschließlich
Perimeterdämmung
nach unten gedämmt und abgeschlossen.

Zur Aufnahme der Laibungsbekleidung der hinterlüfteten
Fassade (Gewerk Keramikfassade) müssen Winkel an der
Pressleiste befestigt werden. Eine Zusammenarbeit ist
zu
gewährleisten.
Der gesamte Anschluß muß innen dampfdicht und außen
wetterdicht sein.

Die Montage im Kopfpunkt ist mit Stahlkonsolen an die
bauseitige Fenstersturz aus Holz in der Holzrahmenwand
integriert auszuführen.
Dabei ist zu beachten, dass der Fenstersturz Bewegungen
vollführt und diese über Langlöcher gleitend
aufgenommen
werden müssen.
Die erforderliche Wegspanne a beträgt  10 mm.

Anschluss seitlich links + rechts - mit
Paneel-Anschlüssen an
die bestehenden Holzwand bzw. den äußeren
Vollwärmeschutz
- innen für Trockenbauanschluss gerichtet.

Das Element ist nach statischen und konstruktiven
Erfordernissen herzustellen. Wo erforderlich, sind
statische
Verstärkungen nach eigenverantwortlicher Statik in
einheitlicher
Gestaltung einzusetzen.

Verglasung in separater Position.

siehe hierzu Plan A08-0003 Wandschnitte Südfassade
  A08-0008 Wandansichten
Außenglasfassade
Menge: 21,200 m²

**04.2 Alu-Glastürelement, 12flg, EN 179, 129x226cm**
Aluminium-Glas-Türelement, 1-flg., als Außentür, in
vorbeschriebener PR-Fassade integriert.

Unterseitige Aufdopplung bis OK Fertigbelag mit
nicht-profilierten Profilen als Abdichtungsuntergrund
b>50mm
für bauseitige Flüssigkunststoffabdichtung.

Konstruktion: Aluminium-Glasrahmentür mit
 Blend- und Flügelrahmen zum Einbau
 in PR-Fassade
Verglasung: 3-fach Isolierverglasung in VSG
Bänder: 3-mal 3-tlg. Bänder, Edelstahl
Schloss: Rohrrahmenschloss,
 vorgerichtet für Profilzylinder,
 Schlossklasse 4 mit
 Anti-Panik-Funktion, Riegel und Falle
 aus Edelstahl
 Vollpanikschloss auf Standflügel
Schließblech: mind. 300 mm, Edelstahl
Trittschutz: Trittschutzblech Edelstahl 1-seitig

Türschließer: Gleitschiene, Größe 4, raumseitig
 (mit Rastfeststellung)
Sonstiges: LM-Schwelle einschl. unterem
 Abdichtungsanschluss sowie
 absenkbare Bodendichtung
Türgröße: 129x226 cm
Einbau: Anschluss an PR-Fassade

Ortsangabe:  1.15 Beckenumgang
Menge: 1,000 St

**04.3 Alu-Pfosten-Riegelfassade Schwimmhalle - Süd Pos. 2**
Schwimmhallenfassade an derSüdseite (Erdgeschoss 1,75m
über Geländekante), Größe 4,96m x 4,51m durch 4
Pfosten in 3
Glasfelder geteilt. Mit horizontalen Riegel am Fuß-
sowie
Kopfpunkt.

Teilung
Pfostenabstände: 1671 mm
Fassadenhöhe: 4041 mm

Technische Anforderungen
U-Wert Rahmen: < 1,1 W/m2*K

Konstruktion aus Aluminium-PR-Profilen 50 x 110 mm mit
eingeschobenem Verstärkungsprofil.
Die Ecke ist pfostenlos als Glasecke auszubilden.

Der Kopfriegel verläuft polygonal.

Pressleisten horizontal und vertikal als Pressleiste
mit
Deckleiste 60 x 20 mm.

Am Fußpunkt sind die Pfosten am bauseitigen Betonsockel
anzuschließen und abzudichten.
Außerdem nimmt es eine 50 mm dicke Perimeterdämmplatte
auf.

Der unterste Glasfalz ist mit einem KS-Profil zu
schließen und
wird mit einem Alu-Kantblech einschließlich
Perimeterdämmung
nach unten gedämmt und abgeschlossen.

Zur Aufnahme der Laibungsbekleidung der hinterlüfteten
Fassade (Gewerk Keramikfassade) müssen Winkel an der
Pressleiste befestigt werden. Eine Zusammenarbeit ist
zu
gewährleisten.
Der gesamte Anschluß muß innen dampfdicht und außen
wetterdicht sein.

Die Montage im Kopfpunkt ist mit Stahlkonsolen an die
bauseitige Fenstersturz aus Holz in der Holzrahmenwand
integriert auszuführen.
Dabei ist zu beachten, dass der Fenstersturz Bewegungen
vollführt und diese über Langlöcher gleitend
aufgenommen
werden müssen.
Die erforderliche Wegspanne a beträgt  10 mm.
Siehe Plan Verformungsabschätzung.

Anschluss seitlich links + rechts - mit
Paneel-Anschlüssen an
die bestehenden Holzwand bzw. den äußeren
Vollwärmeschutz
- innen für Trockenbauanschluss gerichtet.

Das Element ist nach statischen und konstruktiven
Erfordernissen herzustellen. Wo erforderlich, sind
statische
Verstärkungen nach eigenverantwortlicher Statik in
einheitlicher
Gestaltung einzusetzen.

Verglasung in separater Position.

siehe hierzu Plan A08-0003 Wandschnitte Südfassade
  A08-0008 Wandansichten
Außenglasfassade
Menge: 21,200 m²

**04.4 Alu-Pfosten-Riegelfassade Schwimmhalle - Süd Pos. 3**
Schwimmhallenfassade an derSüdseite (Erdgeschoss 1,75m
über Geländekante), Größe 4,96m x 4,51m durch 4
Pfosten in 3
Glasfelder geteilt. Mit horizontalen Riegel am Fuß-
sowie
Kopfpunkt.

Teilung
Pfostenabstände: 1671 mm
Fassadenhöhe: 4041 mm

Technische Anforderungen
U-Wert Rahmen: < 1,1 W/m2*K

Konstruktion aus Aluminium-PR-Profilen 50 x 110 mm mit
eingeschobenem Verstärkungsprofil.
Die Ecke ist pfostenlos als Glasecke auszubilden.

Der Kopfriegel verläuft polygonal.

Pressleisten horizontal und vertikal als Pressleiste
mit
Deckleiste 60 x 20 mm.

Am Fußpunkt sind die Pfosten am bauseitigen Betonsockel
anzuschließen und abzudichten.
Außerdem nimmt es eine 50 mm dicke Perimeterdämmplatte
auf.

Der unterste Glasfalz ist mit einem KS-Profil zu
schließen und
wird mit einem Alu-Kantblech einschließlich
Perimeterdämmung
nach unten gedämmt und abgeschlossen.

Zur Aufnahme der Laibungsbekleidung der hinterlüfteten
Fassade (Gewerk Keramikfassade) müssen Winkel an der
Pressleiste befestigt werden. Eine Zusammenarbeit ist
zu
gewährleisten.
Der gesamte Anschluß muß innen dampfdicht und außen
wetterdicht sein.

Die Montage im Kopfpunkt ist mit Stahlkonsolen an die
bauseitige Fenstersturz aus Holz in der Holzrahmenwand
integriert auszuführen.
Dabei ist zu beachten, dass der Fenstersturz Bewegungen
vollführt und diese über Langlöcher gleitend
aufgenommen
werden müssen.
Die erforderliche Wegspanne a beträgt  10 mm.
Siehe Plan Verformungsabschätzung.

Anschluss seitlich links + rechts - mit
Paneel-Anschlüssen an
die bestehenden Holzwand bzw. den äußeren
Vollwärmeschutz
- innen für Trockenbauanschluss gerichtet.

Das Element ist nach statischen und konstruktiven
Erfordernissen herzustellen. Wo erforderlich, sind
statische
Verstärkungen nach eigenverantwortlicher Statik in
einheitlicher
Gestaltung einzusetzen.

Verglasung in separater Position.

siehe hierzu Plan A08-0003 Wandschnitte Südfassade
  A08-0008 Wandansichten
Außenglasfassade
Menge: 21,200 m²

**04.5 Alu-Pfosten-Riegelfassade Schwimmhalle - West - Pos. 4**
Schwimmhallenfassade an derWestseite (Erdgeschoss 1,75m
über Geländekante), Größe 18,85m x 4,68m durch 12
Pfosten
in 11 Glasfelder geteilt. Mit horizontalen Riegel am
Fuß- sowie
Kopfpunkt.

Teilung
Pfostenabstände: 1735 mm
Fassadenhöhe: von 5210 mm bis 4680 mm

Technische Anforderungen
U-Wert Rahmen: < 0,9 W/m2*K

Konstruktion aus Aluminium-PR-Profilen 50 x 110 mm mit
eingeschobenem Verstärkungsprofil.
Die Ecke ist pfostenlos als Glasecke auszubilden.

Der Kopfriegel verläuft polygonal.

Pressleisten horizontal und vertikal als Pressleiste
mit
Deckleiste 60 x 20 mm.

Am Fußpunkt sind die Pfosten am bauseitigen Betonsockel
anzuschließen und abzudichten.
Außerdem nimmt es eine 50 mm dicke Perimeterdämmplatte
auf.

Der unterste Glasfalz ist mit einem KS-Profil zu
schließen und
wird mit einem Alu-Kantblech einschließlich
Perimeterdämmung
nach unten gedämmt und abgeschlossen.

Zur Aufnahme der Laibungsbekleidung der hinterlüfteten
Fassade (Gewerk Keramikfassade) müssen Winkel an der
Pressleiste befestigt werden. Eine Zusammenarbeit ist
zu
gewährleisten.
Der gesamte Anschluß muß innen dampfdicht und außen
wetterdicht sein.

Die Montage im Kopfpunkt ist mit Stahlkonsolen an die
bauseitige Fenstersturz aus Holz in der Holzrahmenwand
integriert auszuführen.
Dabei ist zu beachten, dass der Fenstersturz Bewegungen
vollführt und diese über Langlöcher gleitend
aufgenommen
werden müssen.
Die erforderliche Wegspanne a beträgt 10 mm.
Siehe Plan Verformungsabschätzung.

Anschluss seitlich links + rechts - mit
Paneel-Anschlüssen an
die bestehenden Holzwand bzw. den äußeren
Vollwärmeschutz
- innen für Trockenbauanschluss gerichtet.

Das Element ist nach statischen und konstruktiven
Erfordernissen herzustellen. Wo erforderlich, sind
statische
Verstärkungen nach eigenverantwortlicher Statik in
einheitlicher
Gestaltung einzusetzen.

Verglasung in separater Position.

siehe hierzu Plan A08-0008 Wandansichten
Außenglasfassade
  A08-0004 Wandschnittte
West/Nord
Menge: 79,000 m²

**04.6 Alu-Pfosten-Riegelfassade Schwimmhalle - Nord - Pos. 5**
Schwimmhallenfassade an der Westseite (Erdgeschoss
1,75m
über Geländekante), Größe 18,85m x 4,68m durch 12
Pfosten
in 11 Glasfelder geteilt. Mit horizontalen Riegel am
Fuß- sowie
Kopfpunkt.

Teilung
Pfostenabstände: 1735 mm
Fassadenhöhe: von 5210 mm bis 4680 mm

Technische Anforderungen
U-Wert Rahmen: < 0,9 W/m2*K

Konstruktion aus Aluminium-PR-Profilen 50 x 110 mm mit
eingeschobenem Verstärkungsprofil.
Die Ecke ist pfostenlos als Glasecke auszubilden.

Der Kopfriegel verläuft polygonal.

Pressleisten horizontal und vertikal als Pressleiste
mit
Deckleiste 60 x 20 mm.

Am Fußpunkt sind die Pfosten am bauseitigen Betonsockel
anzuschließen und abzudichten.
Außerdem nimmt es eine 50 mm dicke Perimeterdämmplatte
auf.

Der unterste Glasfalz ist mit einem KS-Profil zu
schließen und
wird mit einem Alu-Kantblech einschließlich
Perimeterdämmung
nach unten gedämmt und abgeschlossen.

Zur Aufnahme der Laibungsbekleidung der hinterlüfteten
Fassade (Gewerk Keramikfassade) müssen Winkel an der
Pressleiste befestigt werden. Eine Zusammenarbeit ist
zu
gewährleisten.
Der gesamte Anschluß muß innen dampfdicht und außen
wetterdicht sein.

Die Montage im Kopfpunkt ist mit Stahlkonsolen an die
bauseitige Fenstersturz aus Holz in der Holzrahmenwand
integriert auszuführen.
Dabei ist zu beachten, dass der Fenstersturz Bewegungen
vollführt und diese über Langlöcher gleitend
aufgenommen
werden müssen.
Die erforderliche Wegspanne a beträgt  10 mm.
Siehe Plan Verformungsabschätzung.

Anschluss seitlich links + rechts - mit
Paneel-Anschlüssen an
die bestehenden Holzwand bzw. den äußeren
Vollwärmeschutz
- innen für Trockenbauanschluss gerichtet.

Das Element ist nach statischen und konstruktiven
Erfordernissen herzustellen. Wo erforderlich, sind
statische
Verstärkungen nach eigenverantwortlicher Statik in
einheitlicher
Gestaltung einzusetzen.

Verglasung in separater Position.

siehe hierzu Plan A08-0008 Wandansichten
Außenglasfassade
  A08-0004 Wandschnittte
West/Nord
Menge: 18,000 m²

**04.7 Alu-Glastürelement, 2flg, EN 179, 294x261cm**
Aluminium-Glas-Türelement, 2-flg., als Außentür, in
vorbeschriebener PR-Fassade integriert.

Unterseitige Aufdopplung bis OK Fertigbelag mit
nicht-profilierten Profilen als Abdichtungsuntergrund
b>50mm
für bauseitige Flüssigkunststoffabdichtung.

Konstruktion: Aluminium-Glasrahmentür mit
 Blend- und Flügelrahmen zum Einbau
 in PR-Fassade
Verglasung: 3-fach Isolierverglasung in VSG
Bänder: 3-mal 3-tlg. Bänder, Edelstahl
Schloss: Rohrrahmenschloss,
 vorgerichtet für Profilzylinder,
 Schlossklasse 4 mit
 Anti-Panik-Funktion, Riegel und Falle
 aus Edelstahl
 Vollpanikschloss auf Standflügel
Schließblech: mind. 300 mm, Edelstahl
Trittschutz: Trittschutzblech Edelstahl 1-seitig
Türöffner: Elektrisch 12/24V
Türschließer: Gleitschiene, Größe 4, raumseitig
 (mit Rastfeststellung)
Sonstiges: LM-Schwelle einschl. unterem
 Abdichtungsanschluss sowie
 absenkbare Bodendichtung
Türgröße: 276x261 cm
Einbau: Anschluss an PR-Fassade

Ortsangabe: 1.01 Foyer
Menge: 1,000 St

**04.8 Türmodul Fluchttürsicherung**
Türmodul Fluchttürsicherung

als in das Türprofil integrierte Steuerung gegen den
Missbrauch
von einer ein- oder zweiflügligen Tür in Flucht- und
Rettungswegen entsprechend EltVTR.

Das Funktionspaket Fluchttürsicherung besteht aus:

Türmodul "Fluchttürsicherung",
Modulabdeckung, (zum Schutz vor Vandalismus)
Kabelbaum "Türmanager" (incl. Leitungsübergang)
Leitung (Türmodul IN/OUT) (für externe Abfragen)
Netzteil AC230/DC24
Schlüsselschalter,
Profilhalbzylinder,
Not-Taster,

Fluchttüröffner 3kN,
Leitung (Verriegelung)

Der Anschluss erfolgt durch den bauseitigen Elektriker.

Ortsangabe:  1.01 Foyer
Menge: 1,000 St

**04.9 AZ Position Türe Griffstande**
Aufzahlposition zu Einsatzelement Türe, bestehend aus:
- 1 Durchgehende Griffstange aussen statt Knauf
- 1 Durchgehende Griffstange innen zusätzlich zu
Drücker

Griffstangen über die volle Höhe des Türflügels.

Ortsangabe:  1.01 Foyer
Menge: 2,000 St

**04.10 Zulage Pfosten Verstarkung - Süd**
Stahl Profile 80 x 50 x 5, verzinkte Einschiebling
Höhe 4,2 m
Menge: 12,000 St

**04.11 Zulage Riegel Verstarkung - Süd**
Stahl Profile 80 x 50 x 5, verzinkte Einschiebling
Länge 1,6 m
Menge: 8,000 St

**04.12 Zulage Pfosten Verstarkung - West/Nord**
Stahl Profile 80 x 50 x 5, verzinkte Einschiebling
Höhe 4,2 m
Menge: 15,000 St

**04.13 Zulage Riegel Verstarkung - West**
Stahl Profile 80 x 50 x 5, verzinkte Einschiebling
Länge 1,67 m
Menge: 11,000 St

**04.14 Zulage Riegel Verstarkung - Nord**
Stahl Profile 80 x 50 x 5, verzinkte Einschiebling
Länge 1,945 m
Menge: 2,000 St

*Hinweis*
Bei Fensterbänken mit einer Ausladung > 150 mm ist die
vordere Kante der Fensterbank mit entsprechenden
Konstruktionen gegen Abknicken zu sichern. Die
Fensterbank
ist auf der Unterseite mit einer Antidröhnmasse
(Baustoffklasse
B1 nach DIN 4102) von 1,5 mm Dicke zu beschichten. Der
Anteil der beschichteten Fläche darf 50% der
Gesamtfläche
nicht unterschreiten. Fensterbänke sind grundsätzlich
so
auszubilden, dass Schlagregenwasser sicher nach außen
über
die Fassade abgeleitet wird und kein Wasser in das
Gebäude
bzw. die Wärmedämmungen eindringen kann. Die Ableitung
muss so erfolgen, dass eine Verschmutzung der Fassade
weitgehend vermieden wird. Die Neigung der
Attikaverkleidungen sowie der Fensterbänke darf 5%
nicht
unterschreiten. Der Überstand der Abtropfkanten über
der
Vorderkante der fertigen Fassade soll mindestens 30-40
mm
betragen. Der Überstand darf 20 mm entsprechend den
Richtlinien für die Planung und Ausführung von Dächern
mit
Abdichtungen - Flachdachrichtlinien nicht
unterschreiten. Die
Befestigung ist grundsätzlich nach statischen
Erfordernissen
auszuführen, sowie sind thermisch bedingte
Längenänderungen
durch ausreichende Dehnungsmöglichkeiten
sicherzustellen.

**04.15 Fensterbankabdeckung - Süd/West**
Liefern und Montieren der Fensterbankabdeckungen, t=2mm
nach Montagevorschrift einschl. aller Nebenarbeiten.
Die
Fensterabdeckungen sind, pulverbeschichtet nach RAL.
Eine rückseitige Antidröhn-Beschichtung gem.
Vorschrift ist zu
berücksichtigen. Leistung in fix und fertiger Arbeit.

Aluminium 2 mm ALMG3
Zuschnittbreite:  55 cm
Ausladung:  250 mm
Anzahl der Kantungen:  3 Stck.
Oberfläche:  pulverbeschichtet im RAL-Farbton
  nach Wahl des AG

mit seitlichen Aufkantungen

Plandetail:  A08-0003 - Wandschnitte Südfassade
  A08-0004 - Wandschnitte West/Nordfassade
Menge: 35,000 m

**04.16 Fensterbankdämmung - Süd/West**
Herstellen einer Dämmung unter den Fensterbänken mit
entsprechendem Dämmstoffkeil.
Breite : 16 cm
Dicke :  6 cm
Menge: 35,000 m

**04.17 Fensterbankabdeckung - Nord**
Liefern und Montieren der Fensterbankabdeckungen, t=2mm
nach Montagevorschrift einschl. aller Nebenarbeiten.
Die
Fensterabdeckungen sind, pulverbeschichtet nach RAL.
Eine rückseitige Antidröhn-Beschichtung gem.
Vorschrift ist zu
berücksichtigen. Leistung in fix und fertiger Arbeit.

Aluminium 2 mm ALMG3
Zuschnittbreite:  55 cm
Ausladung:  420 mm
Anzahl der Kantungen:  3 Stck.
Oberfläche:  pulverbeschichtet im RAL-Farbton
  nach Wahl des AG

mit seitlichen Aufkantungen

Plandetail:  A08-0004 - Wandschnitte West/Nordfassade
Menge: 5,000 m

**04.18 Fensterbankdämmung - Nord**
Herstellen einer Dämmung unter den Fensterbänken mit
entsprechendem Dämmstoffkeil.
Breite : 16 cm
Dicke :  6 cm
Menge: 34,000 m

**04.19 Zulage Montage Reedkontakt**
Zulage für Alufenster/-türen die Montage eines
unsichtbar im
Rahmen einzusetzenden Reedkontaktes mit unsichtbarer
Kabelführung anstelle ohne Reedkontakt.
Der Reedkontakt wird bauseitig zur Montage beigestellt.
Menge: 3,000 St

### Titel 05 Alu-Glasfassade - Verglasung & Paneelen

**05.1 Verglasung Schwimmhalle-Süd - Pos.1**
Sonnenschutz-3-fach-Glas
für absturzsichernde Verglasungen, bei
Zugangsmöglichkeit des
öffentlichen Personenverkehrs nach
DIN 18008-4 vom Juli 2013.

Uw=0,6 W/m²K

Glasaufbau:
Glasart außen VSG 12 mm
Gasfüllung1 Argon
SZR1 d 14 mm
Glasart mitte ESG 8 mm
Gasfüllung2 Argon
SZR2 d 14 mm
Glasart innen ESG 10 mm
mit Heißlagerungstest für Einscheibensicherheitsglas
nach
Bauregelliste
mit thermisch verbessertem Randverbund

Größe 177 x 410 cm

siehe hierzu Plan A08-0003 Wandschnitte Südfassade
  A08-0008 Wandansichten
Außenglasfassade
Menge: 2,000 St

**05.2 Verglasung Schwimmhalle-Süd - Pos.1 Oberlicht**
Sonnenschutzverglasung, wie in Pos. 05.01 beschrieben,
jedoch
135 x 218 cm.

siehe hierzu Plan A08-0003 Wandschnitte Südfassade
  A08-0008 Wandansichten
Außenglasfassade
Menge: 1,000 St

**05.3 Verglasung Schwimmhalle-Süd - Pos.2 & Pos. 3**
Sonnenschutzverglasung, wie in Pos. 05.01 beschrieben,
jedoch
167 x 410 cm

siehe hierzu Plan A08-0003 Wandschnitte Südfassade
  A08-0008 Wandansichten
Außenglasfassade
Menge: 6,000 St

**05.4 Verglasung Schwimmhalle-West- Pos.4**
Sonnenschutzverglasung, wie in Pos. 05.01 beschrieben,
jedoch
169 x 410 cm

siehe hierzu Plan A08-0008 Wandansichten
Außenglasfassade
  A08-0004 Wandschnittte
West/Nord
Menge: 11,000 St

**05.5 Verglasung Schwimmhalle-Nord- Pos.5**
Sonnenschutzverglasung, wie in Pos. 05.01 beschrieben,
jedoch
200 x 410 cm

siehe hierzu Plan A08-0008 Wandansichten
Außenglasfassade
  A08-0004 Wandschnittte
West/Nord
Menge: 2,000 St

*Hinweis*
Ausfachungen (Paneele), formale Regelungen

Für die Lieferung und den Einbau von Ausfachungen gilt
sinngemäß die im Abschnitt Verglasung näher
beschriebene
Regelung.
Die in der nachfolgenden Beschreibung der Paneele
gemachten
Angaben zu den einzusetzenden Werkstoffen und deren
Querschnitt sind formale Mindestanforderungen. Die
vorgegebenen Stoffe sind vom Auftragnehmer auf ihre
Eignung
für den vorgesehenen Verwendungszweck zu prüfen. Die
in den
"ZTV" gemachten Angaben zum Wärmeschutz, Schallschutz,
Brandschutz und zur Angriffs- und Durchschusshemmung,
sowie die für diese Bereiche geltenden DIN-Normen sind
zu
berücksichtigen.

Der Dämmkern der Paneele ist in jedem Fall in
druckfester
Ausführung und/oder mit einem druckfesten Einleimer
auszuführen. Die anwendungsbezogenen Anforderungen an
die
Wärmedämmstoffe und die entsprechende DIN EN des
Bezeichnungsschlüssels sind gemäß der DIN V 4108-10
auszuwählen. Die Klassifizierung des Brandverhaltens
und die
Eingruppierung erfolgt nach der DIN EN 13501, bei
Schäumen
ist die Klasse E zu berücksichtigen, bei Mineralwolle
Klasse A1.
Kommt als Dämmkern Mineralwolle zur Ausführung, so ist
diese
in stehender Faser und mit zusätzlicher mechanischer
Sicherung gegen Absacken zu verarbeiten.
Der Werkstoff des druckfesten Einleimer richtet sich
nach der
Vorgabe des??p W(mk) des Abstandshalter.

Die beschriebenen Paneele müssen nach dem Stand der
Technik dampfdiffusionsdicht ausgebildet sein. Durch
konstruktive Maßnahmen muss verhindert werden, dass
eine
Durchfeuchtung sowie eine mechanische Zerstörung des
Dämmstoffes eintritt.
Die Oberflächenveredelung der Aluminium-Verbundpaneele
ist,
wenn in den Positionsbeschreibungen nicht anders
angegeben
und gemäß der Beschreibung in den "Zusätzlichen
Technischen
Vertragsbedingungen" auszuführen.

**05.6 Verbundpaneel, wärmegedämmt - Ecke Nord-West**
Verbundpaneel

Größe 16,00 x 16,00 x 420,00 cm

Innenschale: 2 mm Aluminiumblech
Dämmkern: 70 mm Mineralwolle
Außenschale: 2 mm Aluminiumblech
- mit thermisch verbessertem Abstandshalter

Technische Daten:
U-Wert Up: 0,41 W/m²K

Einspanndicke: 46 mm

Die Innenschale wird allseitig Z-förmig gekantet, so
dass die
Einspannzone auf die Falzbreite der Fenster-/
Fassaden-Konstruktion abgestimmt ist.

Die Ecken der gekanteten Innenschalen sind zu
verschweißen.

RAL-Farbton nach Wahl des AG
Menge: 1,000 St

### Titel 06 Innenfassade

**06.1 Innenfassade Aufsicht-Schwimmhalle - Pos. 7**
Innenfassade, Größe 5,16 x 1,26 m.

Die Fassade ist durch 3 Pfosten in 2 Felder zu
unterteilen.
Inkl. Fuss- und Kopfriegel.

Konstruktion in PR-Bauweise. Pfosten 60 x 60 mm mit
Pressleisten und Deckleisten.

Am Kopfpunkt ist der Pfosten über Stahlkonsolen
gedübelt am
Holzsturz zu montieren.Die Konsolen sind mit 2 mm
Alu-Blechen zu verkleiden und zu dämmen.
Dabei ist zu beachten, dass der Holzsturz Bewegungen
vollführt
und diese über Langlöcher gleitend aufgenommen werden
müssen. Die erforderliche Wegspanne a beträgt  15 mm.
Siehe Plan Verformungsabschätzung.

Am Fußpunkt ist der Pfosten 110 mm zu verlängern und
über
Stahlkonsolen an die Betonsockel zu dübeln.

Die Außen- und Innenverkleidung aus Alu-Kantblechen
ist innen
zu dämmen. Innere Blechabschottung aus 3 mm
Stahlkantblech, Oberfläche naßlackiert nach ZTV.

Siehe hierzu Plan A08-0009-Wandansichten
Innenflasfassade
Menge: 7,000 m²

**06.2 Innenfassade Aufsicht-Schwimmhalle - Pos. 8**
Schwimmhallen-Innenfassade im Beckenumgang, Größe 0,47
x
1,26 m, durch 2 Riegel und 2 Pfosten in 1 Glasfelder.
Inkl. Fuss- und Kopfriegel.

Konstruktion in PR-Bauweise. Pfosten 60 x 60 mm mit
Pressleisten und Deckleisten.

Die Pfosten sind über Stahlkonsolen seitlich an den
Holzwänden zu dübeln und zu montieren.
Der obere Riegel ist schräg und folgt damit dem
Verlauf der
Akustikdecke.

Am Fußpunkt ist der Pfosten 205 mm zu verlängern und
über
Stahlkonsolen an die Betonbodenplatte zu dübeln.

Innere Blechabschottung aus 3 mm Stahlkantblech,
Oberfläche
naßlackiert nach ZTV.

Siehe hierzu Plan A08-0009-Wandansichten Innenfassade
Menge: 1,000 m²

**06.3 Innenfassade Foyer-Steifelgang- Pos. 9**
Innenfassade, Größe 2,98 x 2,26 m.

Die Fassade ist durch 3 Pfosten in 2 Felder zu
unterteilen.
Inkl. Fuss- und Kopfriegel.

Konstruktion in PR-Bauweise. Pfosten 60 x 60 mm mit
Pressleisten und Deckleisten.

Am Kopfpunkt ist der Pfosten über Stahlkonsolen
gedübelt am
Holzsturz zu montieren.Die Konsolen sind mit 2 mm
Alu-Blechen zu verkleiden und zu dämmen.
Dabei ist zu beachten, dass der Holzsturz Bewegungen
vollführt
und diese über Langlöcher gleitend aufgenommen werden
müssen. Die erforderliche Wegspanne a beträgt  15 mm.
Siehe Plan Verformungsabschätzung.

Am Fußpunkt ist der Pfosten 110 mm zu verlängern und
über
Stahlkonsolen an die Betonsockel zu dübeln.

Die Außen- und Innenverkleidung aus Alu-Kantblechen
ist innen
zu dämmen. Innere Blechabschottung aus 3 mm
Stahlkantblech, Oberfläche naßlackiert nach ZTV.

Siehe hierzu Plan A08-0009-Wandansichten Innenfassade
Menge: 7,000 m²

**06.4 Einsatzelement Tür Foyer, 1,20/2,20**
Anschlagtüre 1-flügelig Größe 120 x 220 cm + 11 cm.
Lichte Breite mind. 1,25 m
Bodenaufbau in die vorbeschriebene Innenfassade
eingebaut.
Konstruktion aus nicht thermisch getrennten
Aluprofilen mit
einer Bautiefe von 70 mm.

Oberfläche naßlackiert nach ZTV, Farbe wie
Innenfassade.

Die Schwelle ist tief zu montieren, damit ohne Trennung
durchgefliest werden kann.
Beschlag: Alu-Rollenbänder, Riegelfallenschloß,
Drückergarnitur nach Wahl des AG (Form rund eingebogen,
Edelstahl), Türpuffer, Zylinderschloss,
Obertürschließer mit
Gleitschiene.

Im Bereich des Betonsockels ist beidseitig das
Pfostenprofil bis
OKF. zu führen.

Tür-Nr. E1.02.01
Menge: 1,000 St

### Titel 07 Innenfassade - Verglasung

**07.1 Verglasung Innenfassade Aufsicht-Schwimmhalle - Pos. 7**
Verglasung der Innenfassade als Glas mit folgendem
Aufbau:

Einscheibensicherheitsgläser - in verletzungsicherer
Ausführung
ESG-H Float 8 - 10 mm

Größe 258 x 120 cm
Menge: 2,000 St

**07.2 Verglasung Innenfassade Aufsicht-Schwimmhalle - Pos. 8**
Verglasung der Innenfassade als Glas mit folgendem
Aufbau:

Einscheibensicherheitsgläser - in verletzungsicherer
Ausführung
ESG-H Float 8 - 10 mm

Größe  40 x 120 cm
Menge: 1,000 St

**07.3 Verglasung Innenfassade Foyer Stiefelgang - Pos. 9**
Verglasung der Innenfassade als Glas mit folgendem
Aufbau:

Einscheibensicherheitsgläser - in verletzungsicherer
Ausführung
ESG-H Float 8 - 10 mm

Größe 166 x 226 cm
Menge: 1,000 St

### Titel 08 Außentüren

*Hinweis*
Wärmegedämmte und thermisch getrennte Türkonstruktion
Bemessungswert des Wärmedurchgangskoeffizienten der Tür
gemäß DIN EN ISO 10077-1 bzw. DIN 4108-4 oder nach
technischen Produktspezifikationen UD  = 1,8 W/(m²K)

**08.1 Stahlblechtür, zweiflüglig, 2300/2950 West**
UG Anlieferung
als Sicherheitstür mit Oberblende, 2-flüglig,
einbruchhemmend,
als Außenabschluss, geprüft nach DIN EN 1627 (Klasse
RC 3).

Türblatt und Zarge
Doppelwandig, mit Stahlverstärkung innen und
Dämmeinlage,
3-seitig gefälzt (Dünnfalz), vollflächig.
Türabschluss: Anschlagschiene mit Dichtung
Türblattabschluss oben: Oberblende
Blechdicke : 1,5 m
Blattdicke : 56 mm
Zargen : Blockzarg außen an Beton
Blechdicke : 2,0 mm
Oberblende:  gedämmte Stahlblechpaneel
Maulweite :  -
Oberflächen : verzinkt
  endbeschichtet RAL 7016
Baukörper/Anschlüsse:  A22-0011 Außentür Anlieferung
UG

Beschläge
Panikbeschlag, Panikschloss Mehrfachverriegelung
selbstverriegelnd, Funktion E, PZ-gelocht,
Alu-Wechselgarnitur,
neusilber, Klasse RC 3, mit Ziehschutz; Spezialbänder,
kugelgelagert, 3-fach verstellbar, und 5 Stück
Stahl-Sicherungsbolzen, OTS, feststellbar.

Rohbaumaß : 2300 / 2950 mm
Baurichtmaß Zarge : 2150 / 2800 mm
Oberblende:  2150 / 450 mm
Anschlagart : DIN rechts
Ausführungsklasse: EXC 2
Korrosivitätskategorie: C3
Schutzdauerklasse: VH

siehe Plandetails: A22-0011 Außentür Anlieferung UG
Menge: 1,000 St

**08.2 Riegelschaltkontakt**
Liefern und Einbau des Riegelschaltkontakts als
Zustandsmelder (Verriegelung); für Öffnungsflügel und
Türen.
inkl. Kabel einführen
Menge: 1,000 St

**08.3 Öffnungskontakt (Magnetkontakt)**
Liefern und EInbau des Öffnungskontakts als
Zustandsmelder
(offen/geschlossen); für Öffnungsflügel und Türen.
inkl. Kabel einführen
Menge: 1,000 St

### Titel 09 Stundenlohn

*Hinweis*
Für unvorhergesehene Arbeiten dürfen die Leistungen,
welche über den Rahmen des
Leistungsverzeichnisses hinausgehen, nur auf besondere
Anweisung durch die Bauleitung durchgeführt werden.

Für diese Regiearbeiten ist ein täglich durch die
Bauleitung zu bestätigender Arbeitsbericht vorzulegen.
In diesen Arbeitsberichten ist die aufgewendete Zeit,
sowie das aufgewendete Material aufzuführen.
Regiearbeiten, welche nicht genehmigt sind, werden in
keinem Fall anerkannt.

Das hierzu aufgewendete Material wird in der
Endabrechnung erfasst und getrennt verrechnet.
Materialien, welche im Leistungsverzeichnis nicht
enthalten sind, müssen als Nachtragsangebot sofort
gemeldet und von der Bauleitung genehmigt
werden.

V e r r e c h n u n g s s ä t z e  f ü r L ö h n e

Die Verrechnungssätze für die nachstehenden Lohn- und
Berufsgruppen sind unaufgegliedert anzubieten.
In ihnen sind enthalten:
- Lohn- und Gehaltskosten,
- Lohn- und Gehaltsnebenkosten,
- Sozialkosten enschließlich Sozialkassenbeiträge,
- Gemeinkostenanteile,
- Gewinn.

Beschäftigt der Bieter bei einer der nachstehenden
Lohn-/Berufsgruppen keine Arbeitskräfte, hat er dies
anzugeben und stattdessen den Einsatz möglichst
gleichwertiger Arbeitskräfte anzubieten.

**09.1 Stundenlohn Vorarbeiter**
Für evtl. vorkommende Arbeiten, die nicht im
Leistungsverzeichnis erfasst sind und nach erfolgter
Anordnung
des AG gegen Nachweis zur Ausführung kommen, werden
verrechnet für:
- Vorarbeiter
Menge: 10,000 h

**09.2 Stundenlohn Facharbeiter**
Für evtl. vorkommende Arbeiten, die nicht im
Leistungsverzeichnis erfasst sind und nach erfolgter
Anordnung
des AG gegen Nachweis zur Ausführung kommen, werden
verrechnet für:
- Facharbeiter
Menge: 20,000 h

**09.3 Stundenlohn Helfer**
Für evtl. vorkommende Arbeiten, die nicht im
Leistungsverzeichnis erfasst sind und nach erfolgter
Anordnung
des AG gegen Nachweis zur Ausführung kommen, werden
verrechnet für:
- Helfer
Menge: 20,000 h

USt %: 19,00
